# Leistungsbeschreibung (GAEB DA XML 3.3, DA81)
Beschreibung: Bürgerhaus Wirges
Währung: EUR
Auftraggeber: Stadt Wirges Vertr. d. Markus Schlotter, Montchanin-Platz 1, 56422 Wirges; DV-Nummer: 2399-24
Erstellt mit: Build 6.1.2509.15, ARCHITEXT Pallas®, 29.09.2026

## ALLGEMEINE ANGABEN ZUM BAUVORHABEN
ALLGEMEINE ANGABEN ZUM BAUVORHABEN

1. Bauvorhaben / Projektbeschreibung

Projektbeschreibung

Auf dem nachfolgend beschriebenen Gebäude soll eine PV-Anlage errichtet werden.
Das Gebäude erhält außerdem einen Energiespeicher und eine Noteinspeisung.

Lage der Baustelle

Bürgerhaus Wirges
Montchaninplatz 1
56422 Wirges

Gebäudeabmessungen

Das zu betrachtende Gebäude hat eine Höhe von ca. 8 Metern ab Geländeoberkante.
Es ist ca. 50 m lang und ca.44 m tief.

Nutzung

Das zu betrachtende Gebäude wird im Bestand als Bürgerhaus genutzt.

2. Schriftwechsel

Der Schriftwechsel ist so zu führen, dass in allen die Baudurchführung betreffenden Angelegenheiten das Originalschreiben an den Auftraggeber:

Verbandsgemeinde Wirges
Bahnhofstraße 10
56422 Wirges

mit Kopie an die Objektüberwachung zu richten ist.

3. Anlagen zum LV

Siehe Anlagenverzeichnis.
Alle Anlagen sind Teil der Ausschreibung und bei der Kalkulation der Einheitspreise zu berücksichtigen. Die Anlagen definieren zusammen mit dem Leistungsverzeichnis den Umfang der vertraglich geschuldeten Leistungen.

## Technische Baubeschreibung
Technische Baubeschreibung
Im Zuge des Ausbaus werden folgende Erweiterungen ausgeführt:
Das Gebäude erhält eine Photovoltaikanlage mit 31,4 kWp aus 67 PV-Modulen auf dem Flachdach. Diese haben eine Leistung von  jeweils 470Wp. Es werden 22 Module in einem Verband in Südausrichtung und 45 Module in Ost-West Ausrichtung auf dem Flachdach installiert. Der Hybridwechselrichter (25 kW), sowie der Energiespeicher (ca.45 kWh) werden im UG, an der südwestlichen Gebäudeecke, in einem vom außen zugänglichen Raum montiert.
Das Gebäude erhält eine Notstromeinspeisung mit 63A. Die Umschaltung bei Netzausfall auf Batteriestrom oder Generatorstrom erfolgt automatisch.
Es wird eine Nulleinspeisung realisiert.

## 2399-24 02.2 - Photovoltaikanlage mit Speicher
Datum: 29.09.2026

### Abschnitt 1 Photovoltaikanlage mit Speicher

*Hinweis: Beschreibung Allgemeine Leistungsmerkmale*
Beschreibung Allgemeine Leistungsmerkmale
Die Einheitspreise sämtlicher Teilleistungen (Positionen) des Titels beinhalten folgende Leistungsmerkmale:
- Lieferung des Materials bis zum Montageort
- Die fachgerechte Montage auf dem Dach
- Klein- und Befestigungsmaterial
- Den betriebsfertigen Anschluss aller Komponenten
- Die Herstellung der Verbindungen der einzelnen Module untereinander

Bei der Leitungsverlegung im Dachbereich ist darauf zu achten, dass keine großflächigen Leiterschleifen gebildet werden. Dies gilt für die Verschaltungen der DC-Stromkreise zum String und auch für mehrere Strings untereinander. Ferner ist zu vermeiden, dass Daten- oder Sensorleitungen quer über mehrere Strings hinwegführen und in Kombination mit den Stringleitungen großflächige Leiterschleifen ausbilden. Wichtig ist, dass die Energieleitungen (DC und AC) im
gesamten Verlauf gemeinsam mit dem Potentialausgleich zu
verlegen sind.

#### Unterabschnitt 1.1 Photovoltaik

**1.1.10 Photovoltaik-Solarmodul, 470 Wp**
Photovoltaik-Solarmodul
Nennleistung: min. 470 Wp
bestehend aus:
1 monokristallines Solarmodul mit Alu-Rahmenprofil. Bifacial, Rahmenprofil-Farbe: eloxiert, schwarz.
Modul-Abmessungen und Gewicht:
- Breite: ca. 1170 mm
- Höhe: ca. 1800 mm
- Tiefe: ca. 40 mm
- Gewicht: max.25 kg
Maximalspannung 1500V
Produktgarantie: 15 Jahre
Betriebstemperatur: -40 bis +70°
Schutzart IP 67
Steckeranschluss mit Kabel (ca. 1m) und MC4 Stecker
Montage auf vorh. Alukonstruktion einschl. notwendigem Befestigungsmaterial
Menge: 67 St

**1.1.20 Aufständerungssystem für Flachdachanlagen, 10°, 22 Module Südausrichtung**
*** Pauschalposition
Ballastarmes PV-Flachdachsystem für Aufständerung der Module in Süd Anordnung

Ballastiertes System ohne Dachdurchdringung, aerodynamisch optimiert. Aufnahme von Toleranzen durch Systemgeometrie und Schutzmatte. Im Windkanal getestet.
Eignung für Flachdächer bis 3° Dachneigung mit Folien- oder Bitumeneindeckung sowie auf Beton, Kies- oder Gründächern; ohne Dachdurchdringung, ballastiert. Mit zusätzlicher Festanbindung > 3° bis 5° möglich.
Zu 80% vormontierten Systemkomponenten, sowie einer nahezu Werkzeug freien Montage.
Statisch nachgewiesene Lösung gemäß EUROCODE 9. Lastannahmen gemäß EUROCODE 1.
Mit Potentialausgleich und Kabelführung

Zulässige Modulmaße (L×B): 1448-2390 × 950-1170 mm. Für gerahmte Module mit einer Rahmenhöhe von 30-50 mm.
Reihenabstand und Aufständerungswinkel:
Modulbreite: 950- 1060 mm; Reihenabstand: 2,28 m; Aufständerungswinkel: 10°
Modulbreite: 1061-1170 mm Reihenabstand: 2,51 m; Aufständerungswinkel: 9°

Es ist in jedem Fall der rechnerische Nachweis der Einhaltung
des vorgegebenen Flächengewichtes vorzulegen.
Dieser rechnerische Nachweis für eine Ballastierungsberechnung inklusive Windlastberechnung ist in dem Einheitspreis enthalten.

Lieferung inkl. zugehörigen Modulschnellmontageschienen, Modulklemmen, notwendigem Ballast und Schienenverbinderset
Menge: 1 psch

**1.1.30 Aufständerungssystem für Flachdachanlagen, 10°, 45 Module, Ost-West Ausrichtung**
*** Pauschalposition
Ballastarmes PV-Flachdachsystem für doppelseitige Aufständerung der Module in Ost/West Anordnung

Ballastiertes System ohne Dachdurchdringung, aerodynamisch optimiert. Aufnahme von Toleranzen durch Systemgeometrie und Schutzmatte. Im Windkanal getestet.
Eignung für Flachdächer bis 3° Dachneigung mit Folien- oder Bitumeneindeckung sowie auf Beton, Kies- oder Gründächern; ohne Dachdurchdringung, ballastiert. Mit zusätzlicher Festanbindung > 3° bis 5° möglich.
Zu 80% vormontierten Systemkomponenten, sowie einer nahezu Werkzeug freien Montage.
Statisch nachgewiesene Lösung gemäß EUROCODE 9. Lastannahmen gemäß EUROCODE 1.
Mit Potentialausgleich und Kabelführung

Zulässige Modulmaße (L×B): 1448-2390 × 950-1170 mm. Für gerahmte Module mit einer Rahmenhöhe von 30-50 mm.
Reihenabstand und Aufständerungswinkel:
Modulbreite: 950- 1060 mm; Reihenabstand: 2,28 m; Aufständerungswinkel: 10°
Modulbreite: 1061-1170 mm Reihenabstand: 2,51 m; Aufständerungswinkel: 9°

Es ist in jedem Fall der rechnerische Nachweis der Einhaltung
des vorgegebenen Flächengewichtes vorzulegen.
Dieser rechnerische Nachweis für eine Ballastierungsberechnung inklusive Windlastberechnung ist in dem Einheitspreis enthalten.

Lieferung inkl. zugehörigen Modulschnellmontageschienen, Modulklemmen, notwendigem Ballast und Schienenverbinderset
Menge: 1 psch

*Hinweis: Hinweis*
Hinweis
Der Hybridwechselrichter (25 kW), sowie der Energiespeicher (ca.44 kWh) werden im UG, an der südwestlichen Gebäudeecke, in einem vom außen zugänglichen Raum montiert. Das Gebäude erhält eine Notstromeinspeisung mit 63A. Die Umschaltung bei Netzausfall auf Batteriestrom oder Generatorstrom erfolgt automatisch. Im Notstromfall wird die
UV 1 im EG versorgt.
Es wird eine Nulleinspeisung realisiert.
Die dazu notwendige Messung wird als Wandlermessung bis 630A ausgeführt.

**1.1.40 Hybridwechselrichter 3phasig mindP-AC 25 kW 4MPP-Tracker Notstromfunkt. IP66**
Wechselrichter für Photovoltaikanlage, trafolos, AC-seitig kurzschlussfest, erdschlussüberwacht, DC-seitig einschl. Lasttrennschalter, als Hybridwechselrichter, netzseitig 3-phasig,
max. anschließbare Leistung DC 40 kWp,
Bemessungsleistung AC mind. 25 kW, 4 Maximum Power Point (MPP) Tracker,
erforderliche min. Eingangsspannung MPP-Tracker 150 V,
erforderliche max. Eingangsspannung MPP-Tracker 1100 V,
max. nutzbarer Eingangsstrom MPP-Tracker 16 A,
Spannung Batterieanschluss von 600 V,
Spannung Batterieanschluss bis 900 V,
Überspannungsableiter 1000 V,
max. Ladestrom 45 A,
max. Entladestrom 45 A,
mit Netz- und Schaltüberwachung (ENS), mit RS485-Schnittstelle, mit Ersatzstromversorgung über 3 Phasen, mit Notstromfunktion, Innenaufstellung, Schutzart IP 66 DIN EN 60529 (VDE 0470-1), Betriebstemperatur -25 Grad C, max. Betriebstemperatur 60 Grad C, mit aktiver Lüfterkühlung.
Inklusive Umschaltbox Netz/Batterie/Generator
Menge: 1 St
LB: 054

**1.1.50 Batterieanlage Stapelmodul Standmontage 44 kWh Nennenergie**
Batterieanlage  IP66  Stapelmodul Standmontage
nutzbare Nennenergie 44 kWh LiFePO4-Batterie
Batterieanlage mit wiederaufladbaren Batterien
DIN EN 61427-2 (VDE 510-41),
Innenaufstellung, Schutzart IP 66
DIN EN 60529 (VDE 0470-1),
min. Umgebungstemperatur -20 Grad C,
max. Umgebungstemperatur 55 Grad C,
max. relative Luftfeuchte bei einer Temperatur von 40 Grad C 95 %,
Höhe über NN 4000 m,
Stapelmodul, Standmontage,
Nennenergie 44 kWh,
Lithium-Eisen-Phosphat-Batterie,
Anzahl Lade-/Entladezyklen 10000 St,
einschl. integriertem Batteriemanagementsystem, einschl. integriertem Batterieladesystem,
mit Kurzschlussschutz einschl. systemspezifischer Schutzfunktionen.
Menge: 1 St

*Hinweis: Hinweis*
Hinweis
Die Multifunktionsschnittstelle stellt als zentrale Kommunikationsschnittstelle die Verbindung zwischen der PV-Anlage und dem Betreiber her. Sie sammelt und dokumentiert alle Daten der angeschlossenen Geräte und ermöglicht so die lückenlose Überwachung der PV-Anlage. Über einen Webserver werden die gesammelten Daten grafisch dargestellt.

Sollte eine zusätzliche PC-Software nötig sein, so wird diese dem Auftraggeber kostenlos zur Verfügung gestellt. Dies ist in der nachfolgenden Position einkalkuliert.

Somit kann sich der Betreiber sowohl im lokalen Netzwerk als auch über das Internet jederzeit über die Erträge seiner Anlage informieren. Darüber hinaus verfügt die Multifunktionsschnittstelle über einen  integrierten FTP-Server, über diesen werden  auf CSV-Dateien oder komprimierte XML-Dateien zugegriffen.

**1.1.60 Multifunktionsschnittstelle / Datamanager**
Der Multifunktionsschnittstelle überwacht, steuert und regelt die PV-Anlage. Dabei erfüllt sie alle aktuellen Anforderungen der Netzbetreiber zur Wirk- und Blindleistungsregelung. Darüber hinaus fungiert die  Multifunktionsschnittstelle auch als Datenlogger, der die Daten einer PV-Anlage erfasst, protokolliert und zum Abruf zur Verfügung stellt. Dazu werden die entsprechenden Anlagenteile mittels einer Datenverbindung (Ethernet) miteinander verbunden.

Folgende Meldungen sind durch das System zu protokollieren:
- Anlagenstatus
- Störmeldungen
- Geräte bzw. Strukturansicht
- Ertragsüberwachung, aktuell, wöchentlich, monatlich und jährlich(Reporting)
- Live Daten (15 Minutenauflösung)
- Darstellung des Energiemanagements
- Messdaten (Spannung, Strom, Wirkleistung, Scheinleistung, Batteriekapazität, Frequenz, etc.)

2x LAN/2x RS485-Schnittstelle;
Vorkonfigurierte RS485-Schnittstellen zur
vereinfachten Inbetriebnahme;
Wandlermessung möglich;
Messdatenübertragung durch
integrierte Standardschnittstellen;
Intelligente Steuerung bei Schwarmverschaltung;
Hutschienenaufnahme (4 TE) für einfache und
übersichtliche Montage in der Unterverteilung;
Messung Wirk- und Blindleistung, Scheinleistung, Stromstärke und Leistungsfaktor;
je Phase für hohe Sicherheit und maximale
Genauigkeit;
Schnelles und kontinuierliches Messintervall
(200 ms);
Nulleinspeisung parametrierbar;

passend zum angebotenen Wechselrichter

Die Wirk- und Blindleistungsregelung erfolgt gemäß den Vorgaben des  Netzbetreibers

liefern, betriebsfertig anschließen sowie programmieren und parametrieren
Menge: 1 St

**1.1.70 Kabelumbauwandler 630A**
Kabelumbauwandler 630A

Passend zur angebotenen Multifunkionsschnittstelle
Menge: 3 St

**1.1.80 Solarleitung 10mm² in Teillängen verlegen**
Solarverbindungsleitung 10 qmm, in Teillängen verlegen und befestigen an UK, Farbe je nach Anschlussart (blau = Minus, rot = Plus),  Nennspannung: 1500 V, geeignet für den Außeneinsatz, TÜV und VDE geprüft und beständig gegen Ozon, Säuren- und Laugen, UV-Strahlung und Ammoniak, robust und abriebfest und mit einer flammwidrige Ummantelung
Menge: 900 m

**1.1.90 Solarleitung 6mm² in Teillängen verlegen**
Solarverbindungsleitung 6 qmm, in Teillängen verlegen und befestigen an UK, Farbe je nach Anschlussart (blau = Minus, rot = Plus),  Nennspannung: 1500 V, geeignet für den Außeneinsatz, TÜV und VDE geprüft und beständig gegen Ozon, Säuren- und Laugen, UV-Strahlung und Ammoniak, robust und abriebfest und mit einer flammwidrige Ummantelung
Menge: 200 m

**1.1.100 Solarleitung 10mm² in Teillängen verlegen**
Solarverbindungsleitung 10 qmm, in Teillängen verlegen und befestigen an UK, Farbe je nach Anschlussart (blau = Minus, rot = Plus),  Nennspannung: 1500 V, geeignet für den Außeneinsatz, TÜV und VDE geprüft und beständig gegen Ozon, Säuren- und Laugen, UV-Strahlung und Ammoniak, robust und abriebfest und mit einer flammwidrige Ummantelung
Menge: 200 m

**1.1.110 Solarverbindungsleitung Länge bis 5 m, 6mm²**
*** Bezugsbeschreibung
Solarverbindungsleitung, bestehend aus Solarkabel 6 qmm, Länge bis 5 m, abgeschlossen mit Stecker und Buchse (MC4)  Nennspannung: 1500 V, in Teillängen verlegen und befestigen an UK, Farbe je nach Anschlussart (blau = Minus, rot = Plus), geeignet für den Außeneinsatz, TÜV und VDE geprüft und beständig gegen Ozon, Säuren- und Laugen, UV-Strahlung und Ammoniak, robust und abriebfest und mit einer flammwidrige Ummantelung
Menge: 8 St

**1.1.120 Solarverbindungsleitung Länge bis 15 m, 6mm²**
*** wie Position 1.1.110
Länge bis 15 m
Menge: 8 St

**1.1.130 Solarverbindungsleitung Länge bis 25 m, 6mm²**
*** wie Position 1.1.110
Länge bis 25 m
Menge: 8 St

**1.1.140 Solarverbindungsleitung Länge bis 35 m, 6mm²**
*** wie Position 1.1.110
Länge bis 35 m
Menge: 8 St

**1.1.150 Befestigungsclips mit Kabelbinder für PV-Kabel**
Befestigungsclips mit Kabelbinder für PV-Kabel,
Kunststoff, UV-beständig
Menge: 400 St

*Hinweis: Hinweis Steckverbinder*
Hinweis Steckverbinder
Nachfolgende Steckverbinder werden für die DC-Verbindungen zwischen dem letzten PV-Modul eines Strings und dem Wechselrichtereingang genutzt.

Die Verbindung der PV-Module untereinander erfolgt über die vorkonfektionierten Solarverbindungsleitungen.

**1.1.160 Photovoltaik-Buchse (MC4)**
Photovoltaik-Buchse (MC4), Nennspannung: 1500 V,  Farbe: schwarz, Isolierstoff: mPPE, nur mit Werkzeug entriegelbar, für 6-10mm² Leitungen, Schutzart (gesteckt): IP66, Umgebungstemperatur (Betrieb): -40°C ... 85°C
Menge: 12 St

**1.1.170 Photovoltaik-Stecker (MC4)**
Photovoltaik-Stecker (MC4), Nennspannung: 1500 V,  Farbe: schwarz, Isolierstoff: mPPE, nur mit Werkzeug entriegelbar, für 6-10mm² Leitungen, Schutzart (gesteckt): IP66, Umgebungstemperatur (Betrieb): -40°C ... 85°C
Menge: 12 St

*Hinweis: Hinweis*
Hinweis
Zum Schutz vor Überspannung werden die ankommenden Strings der PV-Anlage vor den Wechselrichtern in den Blitzschutzpotentialausgleich mit einbezogen.

Die Überspannungsschutzgeräte verfügen über einen Meldekontakt.

**1.1.180 Überspannungsableiter für PV - Systeme im Gehäuse, 2 MPP-Tracker**
Mehrpoliger Photovoltaik-Ableiter bis 1100 V DC
zum Schutz von 2 MPP Eingängen, vormontiert in einem  in Polycarbonat Gehäuse Schutzart IP65, pro Schutzgerät sind  Klemmstellen bis 10mm² im Gehäuse bereits vorinstalliert,
es können bis zu 3 Strings pro MPP Eingang parallel aufgeklemmt werden, sun-click Stecker und Gegensteckern am Gehäuse, bis 30A DC pro Klemme, Defektanzeige, ÜSS
Typ 2 nach EN 50539-11 mit 3-stufiger DC-Schalteinrichtung
Einsetzbar gemäß IEC 60364-7-712
Maximale PV-Spannung: <= 1100 V DC
Nennableitstoßstrom: (8/20) 12,5 kA
Gesamtableitstoßstrom: (8/20) 40 kA
Schutzpegel: <= 4 kV
Kurzschlussfestigkeit Iscpv: 1000 A
Abmessung: ca. 360 x 250 x 110 mm
Kabeleinführung: 17x Ø 5-7 mm
Menge: 2 St

**1.1.190 PV-Feuerwehrschalter, gekapselt, 4 Strings**
PV-Feuerwehrschalter, gekapselt
zwei DC-Lasttrennschalter 2-polig zur Freischaltung von Photovoltaiksystemen zwischen PV-Generator und Wechselrichter gemäß IEC60364-7-712, VDE0100-712.
Fernauslösbar durch integrierten Unterspannungsauslöser.
Ausführung gekapselte in Schutzart IP65, mit durchsichtigem Sichtfenster und anschlussfertig vorverdrahtet.
Rückmeldung des Schaltzustands durch Hilfsschalter 1S + 1Ö  Hilfsschalter 1S + 1Ö.
Eingänge: 4 Stränge, MC4
Ausgänge: 4 Stränge, MC4
Bemessungsbetriebsspannung U e: 1100 V DC
Bemessungsbetriebsstrom I e
jedes Lasttrennschalters: 30 A
Gebrauchskategorie: DC-21A
Bemessungskurzschlusseinschaltvermögen I cm: 500A
Bemessungskurzzeitstromfestigkeit 1s I cw: 700A
Unterspannungsauslöser: 230V AC, 50 Hz
Auslösung um 0,6 Sek. verzögert
Menge: 1 St

**1.1.200 Feuerwehrschalter zur PV-Abschaltung**
Feuerwehrschalter zur PV-Abschaltung

Bedienfeld/Tableau zur Abschaltung einer Photovoltaikanlage (PV-Anlage). Gehäuse aus Stahlblech, pulverbeschichtet feuerrot (RAL 3000), zur Montage im Außenbereich, inkl. Regenschutzdach. Schwenkbare Tür, verschließbar durch Schwenkhebelverschluss zur Aufnahme eines Feuerwehr-Profilhalbzylinders. Der Schalter aktiviert den bauseitigen Lasttrennschalter und trennt die Gleichspannung der PV-Anlage vom Wechselrichter. Der Zustand der PV-Anlage wird durch zwei Anzeigen (rot/grün) ?PV-Anlage unter Spannung" und ?Lasttrennschalter getrennt" angezeigt.

Frontplatte aus Aluminium. Beschriftungen in mehrfarbiger, kratz- und wischfester Folientechnik aufgebracht.

Tableauplatte ausgestattet mit:
- 1 Not-Aus-Schalter mit Pilzkopf (1x Öffner, 1x Schließer, jeweils 1-polig)
- 2 Leuchtmelder als Zustandsanzeige (24V)

Die Verdrahtung erfolgt auf Klemmleiste.

Abmessungen: 300 x 385 x 105 mm
Gewicht: 8,5 kg
Schutzart: IP 54
max. Belastbarkeit: 3 A / 24 V DC
Menge: 1 St

#### Unterabschnitt 1.2 Leerrohre, Kanäle, Kabelträger

*Hinweis: Hinweis*
Hinweis
Nachfolgendes Installationsrohr wird auf dem Dach im Bereich der PV-Anlage montiert. Diese dient zum Schutz der Kabel und Leitungen.
Das Rohr wird auf entsprechenden Betonplatten mittels Schrauben/Dübeln befestigt. Zum Schutz der Dachhaut werden unterhalb der Betonplatten entsprechende Schutzmatten (z.B. Gummi) vorgesehen.
Betonplatten und Schutzmatten sind in den Einheitspreisen bereits berücksichtigt.

Alle Schnittkanten werden gegen Korrosion mittels Zinkfarbe oder Zinkspray versiegelt und mittels Kantenschutz geschützt.

**1.2.10 Elektroinstallationsrohr Alu AD 25mm AP Abstandsschellen auf Betonplatte**
Elektroinstallationsrohr DIN EN 61386 (VDE 0605), Maße DIN EN 60423, aus Aluminium, einwandig, glatt, starr, mit angeformter Muffe, Außendurchmesser 25 mm, Druckfestigkeit Klasse 1 - sehr leicht (125 N) DIN EN 61386-1 (VDE 0605-1), Klasse Schlagbeanspruchung 3 - mittel DIN EN 61386-1 (VDE 0605-1), max. Gebrauchstemperatur Klasse 1 (60 Grad C) DIN EN 61386-1 (VDE 0605-1), Verlegung offen,  mit Abstandsschellen.
Menge: 61 m
LB: 053

**1.2.20 Elektroinstallationsrohr Alu AD 40mm AP Abstandsschellen auf Betonplatte**
Elektroinstallationsrohr DIN EN 61386 (VDE 0605), Maße DIN EN 60423, aus Aluminium, einwandig, glatt, starr, mit angeformter Muffe, Außendurchmesser 40 mm, Druckfestigkeit Klasse 1 - sehr leicht (125 N) DIN EN 61386-1 (VDE 0605-1), Klasse Schlagbeanspruchung 3 - mittel DIN EN 61386-1 (VDE 0605-1), max. Gebrauchstemperatur Klasse 1 (60 Grad C) DIN EN 61386-1 (VDE 0605-1), Verlegung offen,  mit Abstandsschellen.
Menge: 61 m
LB: 053

**1.2.30 Elektroinstallationsrohr Alu AD 25mm AP Abstandsschellen**
STLB-Bau 2026-04 053
Elektroinstallationsrohr DIN EN 61386 (VDE 0605), Maße DIN EN 60423, aus Aluminium, einwandig, glatt, starr, mit angeformter Muffe, Außendurchmesser 25 mm, Druckfestigkeit Klasse 1 - sehr leicht (125 N) DIN EN 61386-1 (VDE 0605-1), Klasse Schlagbeanspruchung 3 - mittel DIN EN 61386-1 (VDE 0605-1), max. Gebrauchstemperatur Klasse 1 (60 Grad C) DIN EN 61386-1 (VDE 0605-1), Verlegung offen, auf Putz, mit Abstandsschellen.
Menge: 22 m
LB: 053

**1.2.40 Elektroinstallationsrohr Alu AD 32mm AP Abstandsschellen**
STLB-Bau 2026-04 053
Elektroinstallationsrohr DIN EN 61386 (VDE 0605), Maße DIN EN 60423, aus Aluminium, einwandig, glatt, starr, mit angeformter Muffe, Außendurchmesser 32 mm, Druckfestigkeit Klasse 1 - sehr leicht (125 N) DIN EN 61386-1 (VDE 0605-1), Klasse Schlagbeanspruchung 3 - mittel DIN EN 61386-1 (VDE 0605-1), max. Gebrauchstemperatur Klasse 1 (60 Grad C) DIN EN 61386-1 (VDE 0605-1), Verlegung offen, auf Putz, mit Abstandsschellen.
Menge: 16 m
LB: 053

**1.2.50 Elektroinstallationsrohr Alu AD 40mm AP Abstandsschellen**
STLB-Bau 2026-04 053
Elektroinstallationsrohr DIN EN 61386 (VDE 0605), Maße DIN EN 60423, aus Aluminium, einwandig, glatt, starr, mit angeformter Muffe, Außendurchmesser 40 mm, Druckfestigkeit Klasse 1 - sehr leicht (125 N) DIN EN 61386-1 (VDE 0605-1), Klasse Schlagbeanspruchung 3 - mittel DIN EN 61386-1 (VDE 0605-1), max. Gebrauchstemperatur Klasse 1 (60 Grad C) DIN EN 61386-1 (VDE 0605-1), Verlegung offen, auf Putz, mit Abstandsschellen.
Menge: 40 m
LB: 053

**1.2.60 Elektroinstallationsrohr PVC-U AD 25mm AP Abstandsschellen**
STLB-Bau 2026-04 053
Elektroinstallationsrohr DIN EN 61386 (VDE 0605), Maße DIN EN 60423, aus PVC-U, einwandig, glatt, starr, mit angeformter Muffe, Außendurchmesser 25 mm, Druckfestigkeit Klasse 3 - mittel (750 N) DIN EN 61386-1 (VDE 0605-1), Klasse Schlagbeanspruchung 3 - mittel DIN EN 61386-1 (VDE 0605-1), max. Gebrauchstemperatur Klasse 1 (60 Grad C) DIN EN 61386-1 (VDE 0605-1), Verlegung offen, auf Putz, mit Abstandsschellen.
Menge: 10 m
LB: 053

**1.2.70 Elektroinstallationsrohr PVC-U AD 32mm AP Abstandsschellen**
STLB-Bau 2026-04 053
Elektroinstallationsrohr DIN EN 61386 (VDE 0605), Maße DIN EN 60423, aus PVC-U, einwandig, glatt, starr, mit angeformter Muffe, Außendurchmesser 32 mm, Druckfestigkeit Klasse 3 - mittel (750 N) DIN EN 61386-1 (VDE 0605-1), Klasse Schlagbeanspruchung 3 - mittel DIN EN 61386-1 (VDE 0605-1), max. Gebrauchstemperatur Klasse 1 (60 Grad C) DIN EN 61386-1 (VDE 0605-1), Verlegung offen, auf Putz, mit Abstandsschellen.
Menge: 12 m
LB: 053

**1.2.80 Elektroinstallationsrohr PVC-U AD 40mm AP Abstandsschellen**
STLB-Bau 2026-04 053
Elektroinstallationsrohr DIN EN 61386 (VDE 0605), Maße DIN EN 60423, aus PVC-U, einwandig, glatt, starr, mit angeformter Muffe, Außendurchmesser 40 mm, Druckfestigkeit Klasse 3 - mittel (750 N) DIN EN 61386-1 (VDE 0605-1), Klasse Schlagbeanspruchung 3 - mittel DIN EN 61386-1 (VDE 0605-1), max. Gebrauchstemperatur Klasse 1 (60 Grad C) DIN EN 61386-1 (VDE 0605-1), Verlegung offen, auf Putz, mit Abstandsschellen, Arbeitshöhe des Montageortes bis 3,5 m über der Standfläche des hierfür erforderlichen Gerüstes.
Menge: 14 m
LB: 053

**1.2.90 Elektroinstallationskanal Leitungsführung H/B 60/110mm PVC-U Mauerwerk**
STLB-Bau 2026-04 053
Elektroinstallationskanal DIN EN 50085-2-1 (VDE 0604-2-1) als Leitungsführungskanal, Außenmaße H/B mind. 60/110 mm, aus PVC-U,
Farbton 'RAL 9010'

mit einem Trennsteg, aus Kunststoff, auf Mauerwerk.
Menge: 8 m
LB: 053

**1.2.100 Elektroinstallationskanal Leitungsführung H/B 40/60mm PVC-U Beton**
STLB-Bau 2026-04 053
Elektroinstallationskanal DIN EN 50085-2-1 (VDE 0604-2-1) als Leitungsführungskanal, Außenmaße H/B mind. 40/60 mm, aus PVC-U,
Farbton 'RAL 9010'

mit einem Trennsteg, aus Kunststoff, auf Beton.
Menge: 12 m
LB: 053

**1.2.110 Elektroinstallationsrohr PE-HD AD 32mm UP**
STLB-Bau 2024-10 053
Elektroinstallationsrohr DIN EN 61386 (VDE 0605), Maße DIN EN 60423, aus PE-HD, Außendurchmesser 32 mm, Druckfestigkeit Klasse 3 - mittel (750 N) DIN EN 61386-1 (VDE 0605-1), Klasse Schlagbeanspruchung 3 - mittel DIN EN 61386-1 (VDE 0605-1), max. Gebrauchstemperatur Klasse 1 (60 Grad C) DIN EN 61386-1 (VDE 0605-1), Verlegung unter Putz, Arbeitshöhe des Montageortes bis 3,5 m über der Standfläche des hierfür erforderlichen Gerüstes.
Menge: 80 m
LB: 053

*Hinweis: Hinweis*
Hinweis
Nachfolgende Kabelrinne mit Abdeckung wird auf dem Dach im Bereich der PV-Anlage montiert. Diese dient zum Schutz der Kabel und Leitungen.

Die Befestigung erfolgt auf entsprechenden Betonplatten ca. 40 x 40 x 5 cm, 18 kg schwer, mit einem Abstand zwischen den Steinen von ca. 1,5 m. Die Steine inkl. Gummischutzmatten, Bohrung,Abstandsschellen,  Befestigung und Verlegung etc. sind im Einheitspreis der  enthalten.

 Zum Schutz der Dachhaut werden unterhalb der Betonplatten entsprechende Schutzmatten (z.B. Gummi) vorgesehen.
Zusätzliche Kosten für evtl. Transportgeräte sind in den Einheitspreisen bereits berücksichtigt.

Alle Schnittkanten werden gegen Korrosion mittels Zinkfarbe oder Zinkspray versiegelt und mittels Kantenschutz geschützt.

Die nachfolgende Position ist als tauchfeuerverzinkt
zu kalkulieren.

**1.2.120 Kabelrinne gelocht Stahl verz H 60mm B 100mm**
STLB-Bau 2026-04 053
Kabelrinne für Kabelträgersystem DIN EN 61537 (VDE 0639), gelocht, einschl. Abdeckung mit Drehriegelverschluss, aus feuerverzinktem Stahl DIN EN ISO 1461, Seitenhöhe mind. 60 mm, Breite mind. 100 mm, Einbau im Innenbereich.
Menge: 121 m
LB: 053

**1.2.130 C-Profilschiene für Bügelschellen 18/35 bis 0,2 m**
C-Profilschiene für Bügelschellen in Teillänge bis 0,2 m, an Betonwand/Betondecke, befestigen
Menge: 20 St

#### Unterabschnitt 1.3 Kabel und Leitungen

*Hinweis: Beschreibung Allgemeine Leistungsmerkmale*
Beschreibung Allgemeine Leistungsmerkmale
- Verlegung entsprechend der angegebenen Verlegeart und betriebsfertiger Anschluss inkl. Kabelendverschlüsse an Geräten bzw. Dosen
- Verlegung der angebotenen Mengen von Kabel und Leitungen erfolgt in Teillängen
- Bei der Verlegeart "Bügelschellen" sind die Kabel auf vorh. Kabelleiter bzw. Ankerschienen/C-Profilschienen zu befestigen und die erforderlichen Bügelschellen sind anteilig im Einheitspreis der jeweiligen Position enthalten.

**1.3.10 Installationsltg NYM-J 5x25 vorh.Kabelrinne/Kanal**
STLB-Bau 2026-04 053
Installationsleitung DIN VDE 0250-204 (VDE 0250-204) NYM-J 5 x 25, Cu-Zahl 1200, auf vorh. Kabelrinnen oder in offene Kanäle.
Menge: 60 m
LB: 053

**1.3.20 Installationsltg NYM-J 5x25 Bügelschellen**
STLB-Bau 2026-04 053
Installationsleitung DIN VDE 0250-204 (VDE 0250-204) NYM-J 5 x 25, Cu-Zahl 1200, mit Bügelschellen auf vorh. Ankerschienen oder Kabelleiter.
Menge: 10 m
LB: 053

**1.3.30 Installationsltg NYM-J 5x25 vorh.Rohr/Unterflurkanal**
STLB-Bau 2026-04 053
Installationsleitung DIN VDE 0250-204 (VDE 0250-204) NYM-J 5 x 25, Cu-Zahl 1200, in vorh. Rohre/Unterflurkanäle.
Menge: 10 m
LB: 053

**1.3.40 Kabel NYY-J 1x6RE vorh.Kabelrinne/Kanal**
STLB-Bau 2026-04 053
Kabel DIN VDE 0276-603 (VDE 0276-603) NYY-J 1 x 6 RE, Cu-Zahl 58, auf vorh. Kabelrinnen oder in offene Kanäle.
Menge: 181 m
LB: 053

**1.3.50 Kabel NYY-J 1x6RE vorh.Rohr/Unterflurkanal**
STLB-Bau 2026-04 053
Kabel DIN VDE 0276-603 (VDE 0276-603) NYY-J 1 x 6 RE, Cu-Zahl 58, in vorh. Rohre/Unterflurkanäle.
Menge: 10 m
LB: 053

**1.3.60 Kabel NYY-J 1x6RE Bügelschellen**
STLB-Bau 2026-04 053
Kabel DIN VDE 0276-603 (VDE 0276-603) NYY-J 1 x 6 RE, Cu-Zahl 58, mit Bügelschellen auf vorh. Ankerschienen oder Kabelleiter.
Menge: 10 m
LB: 053

**1.3.70 Installationskabel symmetrisch J-Y(St)Y 4x2x0,8 Bd vorh.Kabelrinne/Kanal**
Installationskabel, symmetrisch, DIN VDE 0815 (VDE 0815), J-Y(St)Y, 4 x 2 x 0,8 Bd, auf vorh. Kabelrinnen oder in offene Kanäle.
Arbeitshöhe des Montageortes über 3,5 bis 5,5 m über der Standfläche des hierfür erforderlichen Gerüstes, Gerüst wird gesondert vergütet.
Menge: 50 m
LB: 061

**1.3.80 Installationskabel symmetrisch J-Y(St)Y 4x2x0,8 Bd vorh.Rohr/Unterflurkanal**
STLB-Bau 2026-04 061
Installationskabel, symmetrisch, DIN VDE 0815 (VDE 0815), J-Y(St)Y, 4 x 2 x 0,8 Bd, in vorh. Rohre/Unterflurkanäle.
Menge: 10 m
LB: 061

**1.3.90 Installationskabel symmetrisch J-Y(St)Y 4x2x0,8 Bd Bügelschellen**
STLB-Bau 2026-04 061
Installationskabel, symmetrisch, DIN VDE 0815 (VDE 0815), J-Y(St)Y, 4 x 2 x 0,8 Bd, mit Bügelschellen.
Menge: 10 m
LB: 061

**1.3.100 Datenkabel Horizontal-Steigbereich Kat.7A geschirmt 4x2xAWG23 Bügelschellen**
STLB-Bau 2026-04 061
Datenkabel für den Horizontal- und Steigbereich DIN EN 50288-9-1 (VDE 0819-9-1), Kategorie 7 Index A tiefgestellt DIN EN 50173-1 (VDE 0800-173-1), geschirmt, Trennklasse d DIN EN 50174-2 (VDE 0800-174-2), für PoE, Typ 1, Leitungswiderstand 0,065 Ohm/m und Kabeldurchmesser 0,007 m DIN EN 50174-2 (VDE 0800-174-2), Link-Klasse F, DIN EN 50173-1 (VDE 0800-173-1), 4 x 2 x AWG 23, mit Bügelschellen.
Menge: 50 m
LB: 061

**1.3.110 Datenkabel Horizontal-Steigbereich Kat.7A geschirmt 4x2xAWG23 vorh.Kabelrinne/Kanal**
STLB-Bau 2026-04 061
Datenkabel für den Horizontal- und Steigbereich DIN EN 50288-9-1 (VDE 0819-9-1), Kategorie 7 Index A tiefgestellt DIN EN 50173-1 (VDE 0800-173-1), geschirmt, Trennklasse d DIN EN 50174-2 (VDE 0800-174-2), für PoE, Typ 1, Leitungswiderstand 0,065 Ohm/m und Kabeldurchmesser 0,007 m DIN EN 50174-2 (VDE 0800-174-2), Link-Klasse F, DIN EN 50173-1 (VDE 0800-173-1), 4 x 2 x AWG 23, auf vorh. Kabelrinnen oder in offene Kanäle.
Menge: 10 m
LB: 061

**1.3.120 Datenkabel Horizontal-Steigbereich Kat.7A geschirmt 4x2xAWG23 vorh.Rohr/Unterflurkanal**
STLB-Bau 2026-04 061
Datenkabel für den Horizontal- und Steigbereich DIN EN 50288-9-1 (VDE 0819-9-1), Kategorie 7 Index A tiefgestellt DIN EN 50173-1 (VDE 0800-173-1), geschirmt, Trennklasse d DIN EN 50174-2 (VDE 0800-174-2), für PoE, Typ 2, Leitungswiderstand 0,065 Ohm/m und Kabeldurchmesser 0,007 m DIN EN 50174-2 (VDE 0800-174-2), Link-Klasse F, DIN EN 50173-1 (VDE 0800-173-1), 4 x 2 x AWG 23, in vorh. Rohre/Unterflurkanäle.
Menge: 10 m
LB: 061

#### Unterabschnitt 1.4 Verteilersysteme, Einbaugeräte

**1.4.10 CEE-Verlängerungsleitung mit Stecker und Kupplung 63A 5P 1h IP44, 10m lang und Typ H07RN-F 5G16**
Menge: 1 St

**1.4.20 Wandsteckdose CEE mit Schutzleiterstellung 1h**
Wandsteckdose CEEmit Schutzleiterstellung 1h
Schraubkontakt,
Befestigung von innen, hochwärmebeständige Kontaktträger, vernickelte
Kontakte, Gehäuseunterteil um 180°
drehbar, 6 Sacklöcher zur bedarfsweisen
Aufnahme von AM-Verbindungsklemmen
IP67
Menge: 1 St

**1.4.30 Sicherungslasttrennschalter Gr.D02 400VAC AC-22 3polig Sicherungseinsatz 40A**
STLB-Bau 2026-04 054
Sicherungslasttrennschalter DIN EN IEC 60947-3 (VDE 0660-107), als Reiheneinbaugerät, Maße DIN 43880, einschl. Passeinsatz, bedingter Bemessungskurzschlussstrom 50 kA, fingersicher DIN EN 50274 (VDE 0660-514), zur Montage auf Tragschiene DIN EN 60715 (VDE 0660-520), Baugröße D 02, Bemessungsbetriebsspannung 400 V AC, Gebrauchskategorie AC-22, 3-polig, mit Sicherungseinsatz, Bemessungsstrom 40 A.
Menge: 1 St
LB: 054

**1.4.40 Buchse dienstneutral Kat.6A**
Buchse, dienstneutral, RJ45 DIN EN 60603-7-51, Kategorie 6 Index A tiefgestellt DIN EN 50173-1, geschirmt, geeignet für PoE+, mit Staubschutz für die Bauphase, Anschluss an Kat-Leitung, passend zum Patchfeld, Dosen und Halter für Gerätebecher Unterflurtank und Hutschienenadapter (Keystoneformat), mit stabiler Zugentlastung, auch an losen Kabeln nutzbar.
Menge: 4 St

**1.4.50 Datendose 2fach aP weiß**
Anschlussdose für 2 Kat.6A-RJ45-Buchsenmodule wie vor
beschrieben, AP, Auslass schräg,
Aufputzausführung inkl. Aufputzgehäuse,
Befestigung mit Schrauben,
Farbe reinweiß RAL 9010,
passend zu Schalterprogramm aus Titel Schalter, Steckdosen, Einbaugeräte
Menge: 2 St

**1.4.60 Kleinverteiler Feuchtraum Aufputz IP65 2reihig 24TE**
Kleinverteiler Feuchtraum Aufputz IP65 2reihig 24TE Kleinverteiler 2-reihig Feuchtraum/Aufputz schutzisoliert aus schlagfestem selbstlöschenden ABS-Kunststoff. Mit vorgestanzten Einführungen M20-M40 oben und unten, N- und PE-Schiene mit Schraubklemmen, Hutschiene 35 mm für Reiheneinbaugeräte 68 mm, Verdrahtung unter Hutschiene möglich. Haube mit plombierbaren Befestigungsschrauben.
inkl. notwendigen Verschraubungen,
Menge: 1 St

**1.4.70 DC Trennschalter im Anschlusskasten**
DC Trennschalter im Anschlusskasten
IP66, Bis 1200V, 40A,
Menge: 1 St

**1.4.80 Kabelabzweigkasten mit Klemmstein bis 35qmm**
Kabelabzweigkasten aus Thermoplast. Für Aufputz-Anwendungen in Gebäuden oder die geschützte Installation im Freien. Mit Außenlaschen zur Befestigung und Deckelbefestigung über Schnellverschlüsse. Mit innovativer Klemmentechnik bis 35 mm², 5-polig. Kabeleinführung über metrische Vorprägungen in Gehäusewänden und Boden. Beigefügte Einsteckstutzen in Schutzart IP 55.
Maße ca. 300mmx200mm
Menge: 1 St

**1.4.90 Potentialausgleichssch. Messing 7x2,5-25mm2/2x2,5-95mm2 Abdeck. 40x4mm**
STLB-Bau 2026-04 053
Potentialausgleichsschiene DIN VDE 0618-1 (VDE 0618-1), aus Messing, als Klemmschiene 10 mm x 10 mm, mit Kunststoffabdeckung, mit Anschluss für 7 x 2,5 bis 25 mm2, 2 x 2,5 bis 95 mm2 und ein Flachband bis 40 mm x 4 mm.
Menge: 1 St
LB: 053

#### Unterabschnitt 1.5 Sonstiges

**1.5.10 Brandschutzabschottung Leitungsanlagen Mörtelschott S30 Durchm. 100-150mm Gebäude Decke D 250mm**
STLB-Bau 2026-04 047
Brandschutzabschottung an Kabel-/Leitungsanlagen als Mörtelschott, Feuerwiderstandsklasse S 30 DIN 4102-9, mit allgemeinem bauaufsichtlichen Prüfzeugnis/allgemeiner bauaufsichtlicher Zulassung, runder Durchbruch, Durchmesser über 100 bis 150 mm, Baustoffklasse DIN 4102-1 A (nichtbrennbar), Schmelzpunkt größer gleich 1000 Grad C, im Gebäude, Arbeitshöhe des Montageortes bis 3,5 m über der Standfläche des hierfür erforderlichen Gerüstes, Decke aus Stahlbeton, Dicke 250 mm.
Menge: 2 St
LB: 047

**1.5.20 Brandschutzabschottung Kabel S90 Gebäude Decke D 250mm**
STLB-Bau 2026-04 047
Brandschutzabschottung an Kabeln Feuerwiderstandsklasse S 90 DIN 4102-9, nach Leitungsanlagen-Richtlinie (LAR) des Bundeslandes der Ausführung/Muster Leitungsanlagen-Richtlinie (MLAR), freier Ringspalt im Durchbruch über 15 bis 30 mm, Spalt füllen mit Mörtel DIN 18580, Mörtelklasse 10, im Gebäude, Decke aus Stahlbeton, Dicke 250 mm.
Menge: 2 St
LB: 047

**1.5.30 Solarbauer Schutzwand als Solargerüst und Fallschutz**
Solarbauer Schutzwand als Solargerüst und Fallschutz
Bereitstellung für die Dauer der Bauzeit
Menge: 40 m

*Hinweis: Einzelbeschreibung Messung Cu PL EA*
Einzelbeschreibung Messung Cu PL EA
Es sind in den Messprotokollen neben den erforderlichen Messwerten noch folgende Angaben enthalten:
- Angaben zum Messgerät: Fabrikat/Typ, Firmwareversion, Seriennummer, Parametereinstellung, Typ Messadapter,
- Kabeltyp, Ausbreitungsgeschwindigkeit (NVP),
- Norm bzw. Normentwurf mit Datum des eingestellten Prüfverfahrens
- Firma (ggf. Nachunternehmer-Firma)
- Name des Messtechniker
- Datum und Uhrzeit der Messung
- Bezeichnung Anfangs- und Endpunkt des Kabels gemäß Dokumentationsrichtlinie

**1.5.40 Messung Cu CL Link Ea**
STLB-Bau 2026-04 061
Messung Kupferkabel CL (Channel Link) - Übertragungsstrecke, DIN EN 50173-1 (VDE 0800-173-1), Link Klasse E Index A tiefgestellt, Darstellung der Messung als Tabelle und als Grafik, Dokumentation vorab digital zur Prüfung und nach Freigabe auf Datenträger, im PDF-Format, als Standard-Report.
Menge: 2 St
LB: 061

**1.5.50 Konf. Datenkabel Stecker Stecker Kat.6A L 2 m PoE PoEplus**
Konfektioniertes Datenkabel, Stecker/Stecker, DIN EN 50173-1, Kategorie 6 Index A tiefgestellt geprüft DIN EN 61935-2 (VDE 819-935-2),
Länge Kabel  2  m, Kabelenden bestückt mit Steckerverbindung RJ45 DIN EN 60603-7-51, geeignet für PoE und PoEplus, gem. IEEE 802.3at, Ausführung gemäß Einzelbeschreibung.
Menge: 6 St

*Hinweis: Hinweis Bestandsunterlagen PV-Anlage*
Hinweis Bestandsunterlagen PV-Anlage
Bestandsunterlagen in 3-facher Ausfertigung als Papierplot und 1-fach auf Datenträger

Pläne
- Planverzeichnis
- Montageplanung in Form von Strangschematas
- Elektrischer Schaltplan allpolig u.a. mit Strangaufteilung und Benennung der Betriebsmittel
- Verteilungs-Schaltplan allpolig
- Belegungsplan mit Wechselrichteranordnung
Alle Pläne farbig angelegt, als Papierpause, PDF und DWG

Abnahme und Prüfzeugnisse
- Abnahmeprotokolle (TÜV, VOB)
- Fachunternehmererklärung
- Fachbauleitererklärung ordnungsgemäße Installation
- Übereinstimmungserklärung
- Werkstattatteste und Bescheinigungen abnahmepflichtiger Teile
- Protokolle der Einregulierungen und Messungen
- Nachweis der durchgeführten Einweisung des Betriebspersonals
- Protokolle der durchgeführten Messungen von Schleifen- und Isolationswiderstand, sowie Strangspannungsmessungen.
- Schreiben Mängelbeseitigung (Freimeldung) inkl. Fotodokumentation
- Berechnungen von PV-Module, Wechselrichter, Kabeldimensionen, Trassenbelegungen,
- Anmeldeunterlagen des Energienetzbetreibers und des Marktstammdatenregisters

Technische Beschreibungen
- Anlagen und  Funktionsbeschreibungen der Anlage
- Zugrunde liegende Normen und Richtlinien
- PV-Anlagenpass gemäß BSW-Solar/ZVEH

Wartungshinweise
- Inspektions-, Wartungs- und Instandsetzungsanweisungen
- Hinweise zur Fehler- und Störungssuche
- Ersatzteil- und Zubehörlisten gem. AMEV-Richtlinien der Haustechnik
- Typenblätter der Baugruppen und Geräte
- Produktunterlagen und Datenblätter der Hersteller. Die Produktdatenblätter der Hersteller sind maßnahmenbezogen aufbereitet

Datenformat
- Zeichnungen auf CD in den Dateiformaten DXF, DWG und PDF, nicht höher abgespeichert als in Auto CAD Version 14
- Beschreibung von Einzelgeräten und Bedienungsanleitungen in deutscher Sprache als Word und PDF-Datei
Die von der Bauleitung geprüften und freigegebenen Bestandsunterlagen sind spätestens 14 Tage vor der VOB-Abnahme einzureichen, ansonsten ist keine VOB-Abnahme möglich.

**1.5.60 Bestandsunterlagen**
*** Pauschalposition
Bestandsunterlagen PV-Anlagen (inkl. Verteilungen, Verlegesysteme, Leitungsnetz etc.) gemäß Vortext Bestandsunterlagen
Menge: 1 psch

**1.5.70 Einweisung des Nutzers**
*** Pauschalposition
Einweisung des Nutzers in die aufgebauten PV-Anlagen, die Standorte der einzelnen Anlagenteile und die Funktion der Anlagenteile,
Dauer: 1 Tag á 1,5 Stunden
Teilnehmer: max. 6 Personen
Gewerkespezifische Unterlagen (z.B. Bedienungsanleitungen)  werden vom Auftragnehmer für die o.g. Teilnehmerzahl zur Verfügung gestellt
- Protokollierung von Teilnehmern und Einweisungsinhalten durch den Auftragnehmer in schriftlicher Form
- Eine Vergütung der Position erfolgt erst nach Vorlage des v.g. Protokolls
Menge: 1 psch

**1.5.80 Abstimmung und Inbetriebnahme mit Energieversorgungsunternehmen (EVU)**
*** Pauschalposition
Die Anlage wird nach den aktuellen Normen und Richtlinien sowie unter Beachtung der Vorgaben des Energienetzbetreibers errichtet. Hierzu erfolgt durch den AN eine Abstimmung mit dem örtlichen Netzbetreiber bzgl. der Klärung der Anlagenteile und technische Geräte, welche für den Anschluss bzw. die Anbindung an das öffentliche Versorgungsnetz benötigt werden.
Betroffen sind Sicherheitstechnischen.- und Abschaltvorrichtungen sowie die Aufschaltung und Verlegung der AC-Kabel und die Schnittstellen bzw. Zählungen. Es erfolgt ein gemeinsamer 1:1-Test und Inbetriebnahme mit dem Energieversorger für alle betroffenen Anlagenteile.
Die Abstimmungsergebnisse werden durch den AN schriftlich dokumentiert und dem AG übergeben.
Menge: 1 psch

**1.5.90 Abstimmung und Anmeldung beim Marktstammdatenregister MaStr**
*** Pauschalposition
Die Anlage wird nach den aktuellen Normen und Richtlinien sowie unter Beachtung der Vorgaben des Marktstammdatenregister MaStr errichtet. Hierzu erfolgt durch den AN eine Abstimmung und Anmeldung beim Marktstammdatenregister MaStr bzgl. der Klärung der Anlagenteile und technische Geräte, welche für den Anschluss bzw. die Anbindung an das öffentliche Versorgungsnetz benötigt werden.
Menge: 1 psch
